# Muster-Leistungsbeschreibung
Leistungsbeschreibung (GAEB 90, DA81)
Währung: EUR

## Abdichtung von Behältern und Becken im
Datum: 14.09.25

### Titel 00001 Vorbemerkungen

*Hinweis*
Hinweise zurMuster-Leistungsbeschreibung

Wir weisen darauf hin, dass diese
Muster-Leistungsbeschreibung einen Leitfaden in
Form von Textbausteinen darstellt.
Tatsächliche Objektdaten waren nicht bekannt und
sind in dieser Muster-Leistungsbeschreibung nicht
berücksichtigt worden.

Mit Verwendung der angeführten Textbausteine ist
der Anwender / Planer verpflichtet, eine Prüfung
der jeweiligen Gegebenheiten vor Ort
durchzuführen, sowie anderweitige besondere
Bestimmungen oder Vorschriften, bauaufsichtliche
oder statische Gegebenheiten zu berücksichtigen.

Die Muster-Leistungsbeschreibung ist von dem
Anwender / Planer nach der Untersuchung des Objektes /
Bauzustandsanalyse an die tatsächlichen
Objektgegebenheiten anzupassen.

Mit der Übermittlung dieser
Muster-Leistungsbeschreibung
ist keine Projektberatung verbunden.

Das aufzubringende Produktsystem
ist durchgängig mit den vom Systemhersteller
vorgesehenen Systemkomponenten auszuführen.

Der Ausführende hat bei der Verarbeitung der
Produkte grundsätzlich die Ausführungsanweisungen
und/oder Vorgaben der jeweiligen aktuellen technischen
Merkblätter des Herstellers zu beachten.

*Hinweis*
Hinweis zur Abdichtung von Behältern und
Becken im Bestand gemäß AbP

Behälter und Becken sind so zu bemessen und zu
gestalten,
dass Rissbildungen und Rissbreitenänderungen im
Untergrund
auf ein für die Abdichtung unschädliches Maß
begrenzt bleiben.
Risse, die zum Einbauzeitpunkt der Abdichtungsschicht
vorhanden sind, sind mit geeigneten Injektionsharzen zu
schließen.

Die Abdichtungsschicht ist wannenartig und
fehlstellenfrei bis mindestens 150 mm über den
höchsten Wasserstand auszuführen.

Bei Becken mit hochliegend geplantem Wasserstand endet
die Abdichtung an der Außenkante des Beckenkörpers.
Hier ist ggf. ein Anschluss an andere Abdichtungen
herzustellen.

Der Anschluß der Abdichtung an Durchdringungen erfolgt
über Flanschkonstruktionen in Kombination mit
rissüberbrückenden, mineralischen Dichtungsschlämmen
und systemkompatiblen Dichtmanschetten / Dichtbändern.

Die Flanschflächen (Flanschbreite > 50 mm) müssen
für die Aufnahme der gewählten Abdichtungsbauart
geeignet sein.

*Hinweis*
Hinweis zur Abdichtung von Behältern und
Becken im Bestand gemäß AbP (starre MDS,
(rapid))

Die beschriebene Abdichtung von
Behältern und Becken im Bestand wird gemäß AbP
mit einer schnellabbindenden,
starren / nicht rissüberbrückenden,
mineralischen Dichtungsschlämme (MDS),
hergestellt.

Die Abdichtung ist wirksam gegen von der
Behälterinnenseite einwirkendes Füllwasser
im Innen- und Außenbereich,
Wassereinwirkungsklasse W1-B,
bis zu einer maximalen Füllhöhe von 4 m.

Die Verwendbarkeit ist durch das
allgemein bauaufsichtliche Prüfzeugnis
(AbP) belegt.

Nicht rissüberbrückende (starre) Dichtungsschlämmen
sind nur für Untergründe geeignet, bei denen nach dem

Aufbringen der Abdichtungsschicht keine Risse oder
Rissbreitenänderungen vorhandener Risse zu erwarten
sind.

*Hinweis*
Hinweis zur Belüftung und zum Befüllen /
Entleeren von Behältern und Becken
(System rapid)

Belüftung
Bei der Verarbeitung in geschlossenen Räumen /
Behältern
ist für ausreichende Belüftung zu sorgen, ggf.
Atemschutz tragen.
Bei Bedarf kann die Belüftung durch geeignete Geräte
unterstützt werden.

Befüllen und Entleeren
Frühzeitiges und zu schnelles Befüllen und Entleeren
des Behälters oder schockartige thermische
Einwirkungen auf die Abdichtungsschicht sind zu
vermeiden.

### Titel 00002 Vorarbeiten

**00002.0001 Kanten und Außenecken brechen**
Kanten und Außenecken mit geeignetem
Gerät ca.10 mm breit anfasen / brechen,
Grate entfernen.
Einheit: lfm

**00002.0002 Untergrundreinigung in Behältern und Becken**
Reinigen der abzudichtenden Flächen.
Der Untergrund muss frei von allen haftungsmindernden
Schichten sein.

Trennmittel, lose Bestandteile, Staub, Absandungen,
Bindemittelanreicherungen, Ausblühungen,
Verschmutzungen
und Mörtelreste sind durch mechanischen Abtrag durch
geeignete Verfahren, wie z.B. Granulatstrahl- oder
Hochdruck-Wasserstrahlverfahren zu entfernen.

Es ist ein absolut staubfreier und tragfähiger
Untergrund herzustellen, der zur Aufnahme der
nachfolgenden Schichten geeignet ist.
Einheit: m2

**00002.0003 Abdichtungsanschluss an Durchdringungen mit Flansch vorbereiten**
*** Bedarfsposition ohne GB
Durchdringungen mit Flansch für den
Anschluss der Abdichtung vorbehandeln.

Flansch mit grobkörnigem Schleifpapier aufrauen, mit
geeignetem Reiniger / Verdünnung gründlich reinigen
und haftungsmindernde Stoffe restlos entfernen.

Auftrag einer zweikomponentigen Epoxidharz-Grundierung
auf der trockenen und sauberen Oberfläche.
Vollflächiges abstreuen der frischen Grundierung mit
feuergetrocknetem Quarzsand.
Grundierung vollständig durchtrocknen lassen.

Gewähltes Produkt:
zur Reinigung:
Remmers Verdünnung V 101 oder gleichwertig

zur Grundierung:
Remmers Epoxy ST 100 oder gleichwertig

zum Abstreuen:
Remmers Quarz 03/08 DF oder gleichwertig

Produkteigenschaften Grundierharz:
Chemisch belastbar
Gute Penetrationsfähigkeit
Weichmacherfrei, nonyl- und alkylphenolfrei
Im ausreagierten Zustand physiologisch unbedenklich

Produktkenndaten Grundierharz:
Im ausreagierten Zustand
Biegezugfestigkeit 23 N/mm² *
Druckfestigkeit 95 N/mm² *

Verbrauch:
Nach Bedarf
Remmers Verdünnung V 101 <0978>
Nach Bedarf, ca. ca. 0,30 - 0,50 kg/m²
Remmers Epoxy ST 100 <1160>
Nach Bedarf
Remmers Quarz 03/08 DF <4406>
Einheit: St

**00002.0004 Fehlstellen > 5 mm mit schnellabbindendem, schlämm- und (spachtelfähigen Dichtmörtel verschließen)**
*** Bedarfsposition ohne GB
Fehlstellen oder Ausbrüche > 5 mm
mit einem schnellabbindenden, schlämm-
und spachtelfähigen Dichtmörtel mit hohem
Sulfatwiderstand verschließen.

Arbeitsschritte im Bereich der Fehlstellen frisch in
frisch ausführen:

-Grundierung mit verfestigendem Verkieselungskonzentrat
 satt auftragen.
-Produkt schlämmfähig anmischen und als Haftbrücke
applizieren.
-Produkt spachtelfähig anmischen und Ausbruchstellen
egalisieren.

Gewähltes Produkt:
Grundierung
Remmers Kiesol, MV 1:1 oder gleichwertig

Produkteigenschaften:
Festigend
Porenverengend
Wasserabweisend
Mauersalzhemmend
Verbessert die Haftung, Abrieb- und
Oberflächenfestigkeit
Erhöht die Beständigkeit gegen chemischen Angriff

Produktkenndaten:
Dichte (20 °C) Ca. 1,15 g/cm³
Verfestigung ? 5 N/mm²
Wasserabweisung w < 0,5 kg/(m²*h )
Wasserdampfdurchlässigkeit > 90 %
Aussehen / Farbton Farblos bis gelbstichig
pH-Wert Ca. 11

Haftbrücke und Dichtungskehle
Remmers WP Sulfatex rapid oder gleichwertig

Produkteigenschaften:
Schichtdicke einlagig bis 50 mm
Hoher Sulfatwiderstand und niedrig wirksamer
Alkaligehalt (SR/NA)
Schnell erhärtend
Druckwasserdicht
Schlämm- bis spachtelfähige Konsistenz durch
Wasserzugabe einstellbar

Produktkenndaten:
Wasseranspruch 3,5 - 5,5 l/25 kg
Wasseraufnahmekoeffizient w24 < 0,1 kg/(m h )
Wasserdampfdiffusion µ < 200
Biegezugfestigkeit (28 d) Ca. 5 N/mm²
Druckfestigkeit (28 d) Ca. 20 N/mm²
Erstarrungsende Ca. 60 Minuten

Verbrauch:
Grundierung:
Ca. 0,1 - 0,3 kg/m² (1:1 mit Wasser verdünnt)
Remmers Kiesol <1810>
Ca. 1,6 kg/m²/mm Schichtdicke
Remmers WP Sulfatex rapid <0429>
Einheit: St

### Titel 00003 Abdichtung von Behältern und Becken im Bestand_x000d_ gemäß AbP, W1-B (starre MDS, rapid)

**00003.0001 Mineralische Dichtungskehle herstellen (WP Sulfatex rapid)**
Dichtungskehle, Radius ca. 4-6 cm aus
einem schnell abbindenden, schlämm- und
spachtelfähigen Dichtmörtel mit hohem
Sulfatwiderstand
in allen Innenecken herstellen.

Arbeitsschritte im Bereich der Dichtungskehlen frisch
in frisch ausführen:

-Grundierung mit verfestigendem Verkieselungskonzentrat
-Produkt schlämmfähig anmischen und als Haftbrücke
applizieren.
-Produkt spachtelfähig anmischen und Dichtungskehle
 mittels Dichtkehlenkelle herstellen.

Gewähltes Produkt:
Grundierung
Remmers Kiesol, MV 1:1 oder gleichwertig

Produkteigenschaften:
Festigend
Porenverengend
Wasserabweisend
Mauersalzhemmend
Verbessert die Haftung, Abrieb- und
Oberflächenfestigkeit
Erhöht die Beständigkeit gegen chemischen Angriff

Produktkenndaten:
Dichte (20 °C) Ca. 1,15 g/cm³
Verfestigung ? 5 N/mm²
Wasserabweisung w < 0,5 kg/(m²*h )
Wasserdampfdurchlässigkeit > 90 %
Aussehen / Farbton Farblos bis gelbstichig
pH-Wert Ca. 11

Haftbrücke und Dichtungskehle
Remmers WP Sulfatex rapid oder gleichwertig

Produkteigenschaften:
Schichtdicke einlagig bis 50 mm
Hoher Sulfatwiderstand und niedrig wirksamer
Alkaligehalt (SR/NA)
Schnell erhärtend
Druckwasserdicht
Schlämm- bis spachtelfähige Konsistenz durch
Wasserzugabe einstellbar

Produktkenndaten:
Wasseranspruch 3,5 - 5,5 l/25 kg
Wasseraufnahmekoeffizient w24 < 0,1 kg/(m h )
Wasserdampfdiffusion µ < 200
Biegezugfestigkeit (28 d) Ca. 5 N/mm²
Druckfestigkeit (28 d) Ca. 20 N/mm²
Erstarrungsende Ca. 60 Minuten

Verbrauch:
Grundierung:
Ca. 0,1 - 0,3 kg/m² (1:1 mit Wasser verdünnt)
Remmers Kiesol <1810>
Ca. 1,6 kg/m²/mm Schichtdicke als Schlämme
Bei Auftrag in 10 cm Breite ca. 0,16 kg/lfm
Ca. 1,7 kg/m Dichtungskehle
Remmers WP Sulfatex rapid <0429>
Einheit: m

**00003.0002 Grundierung mit verfestigendem Verkieselungskonzentrat**
Abzudichtende, mineralische
Untergründe mit einem lösemittelfreien,
verfestigenden Verkieselungskonzentrat,
1:1 mit Wasser verdünnt, grundieren.
Pfützenbildung vermeiden.

Grundierung vollsatt auf den vorbereiteten
Untergrund auftragen. Stark saugfähige Untergründe
bei Bedarf mit Wasser vornässen.
Materialüberschüsse umgehend entfernen.

Grundierung nicht auftrocknen lassen, bei größeren
Flächen abschnittsweise vorgehen.
Nachfolgende Arbeiten frisch in frisch - innerhalb
der Reaktionszeit - ausführen.

Gewähltes Produkt:
Remmers Kiesol oder gleichwertig

Produkteigenschaften:
Festigend
Porenverengend
Wasserabweisend
Mauersalzhemmend
Verbessert die Haftung, Abrieb- und
Oberflächenfestigkeit
Erhöht die Beständigkeit gegen chemischen Angriff

Produktkenndaten:
Dichte (20 °C) Ca. 1,15 g/cm³
Verfestigung ? 5 N/mm²
Wasserabweisung w < 0,5 kg/(m²*h )
Wasserdampfdurchlässigkeit > 90 %
Aussehen / Farbton Farblos bis gelbstichig
pH-Wert Ca. 11

Verbrauch:
Ca. 0,1 - 0,3 kg/m²  Remmers Kiesol <1810>
Einheit: m2

**00003.0003 Abdichtung von Behältern und Becken im Bestand gemäß AbP, W1-B (starre MDS, (rapid))**
Abdichtung von Behältern und Becken im Bestand
gemäß AbP, W1-B aus einem schnellabbindenden,
schlämm- und spachtelfähigen Dichtmörtel mit hohem
Sulfatwiderstand (MDS, geprüft nach PG-MDS)
herstellen.

Produkt dreilagig im Schlämm- oder Spachtelverfahren
auftragen. Der Auftrag jeder Schicht muss
fehlstellenfrei
und in gleichmäßiger Dicke erfolgen.

Gesamt-Trockenschichtdicke > 5 mm.

Gewähltes Produkt:
Remmers WP Sulfatex rapid oder gleichwertig

Produkteigenschaften:
Schichtdicke einlagig bis 50 mm
Hoher Sulfatwiderstand und niedrig wirksamer
Alkaligehalt (SR/NA)
Schnell erhärtend
Druckwasserdicht
Schlämm- bis spachtelfähige Konsistenz durch
Wasserzugabe einstellbar

Produktkenndaten:
Wasseranspruch 3,5 - 5,5 l/25 kg
Wasseraufnahmekoeffizient w24 < 0,1 kg/(m h )
Wasserdampfdiffusion µ < 200
Biegezugfestigkeit (28 d) Ca. 5 N/mm²
Druckfestigkeit (28 d) Ca. 20 N/mm²
Erstarrungsende Ca. 60 Minuten

Verbrauch:
Ca. 1,6 kg/m²/mm Schichtdicke als Schlämme
Ca. 1,7 kg/m²/mm Schichtdicke als Spachtel
Remmers WP Sulfatex rapid <0429>
Einheit: m2

**00003.0004 Abdichtungsanschluss an Durchdringungen mit Flansch**
*** Bedarfsposition ohne GB
Durchdringungen mit einer hochwertigen,
vliesbeschichteten Premium-Dichtmanschette auf
NBR Kautschuk-Basis verstärken.

Dichtmanschette entsprechend dem erforderlichen
Rohrdurchmesser zuschneiden und fachgerecht an den
Abdichtungsflansch anschließen.

Gewähltes Produkt:
Remmers Dichtmanschette Tape VF-350 HC oder
gleichwertig,

Produkteigenschaften:
Hochflexibel
Hohes Dehn- und Rückstellvermögen
Spezielle Vliesbeschichtung

Produktkenndaten:
Größe: 350 x 350 mm
Trägermaterial: Polypropylenvlies, ober-/unterseitig,
Beschichtung: Elastisches, alterungsbeständiges,
thermoplastisches Elastomer
UV-Beständigkeit Min. 500 h (DIN EN ISO 4892-2)
Temperaturbeständigkeit -30 °C / +90 °C
Dicke Ca. 0,7 mm
Wasserundurchlässigkeit Ca. 1,5 bar
Berstdruck Max. 2 bar
Bruchdehnung Längs: 70 % Quer: 335 %
Chemische Beständigkeit nach 7-tägiger Lagerung
bei Raumtemperatur in folgenden Chemikalien
Salzsäure 3%,
Schwefelsäure 35%,
Zitronensäure 100g/l,
Milchsäure 5%,
Kalilauge 20%,
Natriumhypochchlorid 0,3 g/l,
Meerwasser 20 g/l
Höchstzugkraft Längs: 104 N/15 mm Quer: 23 N/15 mm
Materialgewicht Ca. 43 g/m

Zur Verklebung:
Remmers MB 2K oder gleichwertig

Produkteigenschaften:
Schnelle Durchtrocknung und Vernetzung nach 18 Std. bei
5 °C und 90 % relative Feuchte
Lösemittelfrei
Hohe Haftzugfestigkeit
Sehr gute Haftung auch auf nicht mineralischen
Untergründen
(z. B. Kunststoffe, Metalle, etc.)
Früh belegbar (= 4h)
UV-beständig
Frost-Tausalzbeständig

Produktkenndaten:
Rissüberbrückung > 3 mm
Wasserdampfdiffusionswiderstand µ = 1755
Wasserundurchlässigkeit Geprüft bis 8 m Wassersäule
Basis Polymerbindemittel, Zement, Additive,
SpezialFüllstoffe
Brandverhalten Klasse E (DIN EN 13501-1)

Verbrauch:
1 Stk/Durchdringung
Remmers Dichtmanschette Tape VF-350 HC <4804>
Ca. 3,3 kg/m² bei 3 mm Trockenschichtdicke
Remmers MB 2K <3014>
Einheit: St
